# _LGS_Neustadt PP Lieferleistung Gehölze
Angebotsaufforderung (GAEB DA XML 3.3, DA83)
Projekt: 23-06...
Währung: EUR
Erstellt mit: GXML Toolbox V3.3 R20220330, ORCA AVA 26.0.8 26.00.08, 27.04.2026

## Projektbeschreibung
Einführung
Die Stadt Neustadt an der Weinstraße wird die nächste Landesgartenschau 2027 in Rheinland-Pfalz ausrichten. Unter dem Gartenschau-Motto "Sprung ins Grüne" wird der zukünftige Park Teil der Verbindung von der historischen Altstadt Neustadts zur offenen Landschaft. Gleichzeitig sollen dringend benötigte Erholungsbereiche und eine bessere Anbindung für die Stadtteile Böbig und Branchweiler geschaffen werden. Das Bearbeitungsgebiet wird zu einem Landschaftspark mit unterschiedlichen Nutzungsintensitäten umgestaltet. Das Projekt bietet die Möglichkeit, das städtische Umfeld aufzuwerten, lebenswerte Grünflächen zu schaffen und gleichzeitig einen Beitrag zur Erhaltung und Aufwertung der Umwelt und Naturräume zu leisten.
Der freiraumplanerische Wettbewerb für die Daueranlagen fand 2022 statt. Das Siegerbüro gewann mit einem Entwurf, der die Neubachwiesen und den Panoramapark zu einer abwechslungsreichen Parklandschaft kombiniert.

Lage
Das Projekt umfasst ca. 24,88 ha im Nordosten Neustadts, zwischen Speyerbach und Rehbach. Das sich trichterförmig nach Osten öffnende Gebiet ist im Westen von der Landwehrstraße, im Osten von der Branchweilerhofstraße begrenzt. Die Flächen sind größtenteils städtischen Eigentums, mit einigen privaten Grundstücken, die für das Projekt angepasst werden.

Entwurf der Freianlagen
Der Stadtberg (ehemalige Deponie Haidmühle) und die Neubachwiesen bilden ein reizvolles Ensemble, das kontrastreiche Erlebnisräume für Erholung und Sport bietet. Der Plan sieht naturnahe Gestaltung vor, mit intensiv genutzten Bereichen an ausgewählten Orten und einem durchdachten Wegenetz. Besondere Wegeführungen im Wäldchen werden minimiert, um bestehende Strukturen zu erhalten. Die Renaturierung des Speyerbachs schafft zusätzliche Erholungsorte. Eine zentrale Halle dient während der Gartenschau als Blumenhalle und bindet verschiedene Parkbereiche zusammen. Ein modellierter Hügel bietet abwechslungsreiche Erholungs-, Spiel- und Sportmöglichkeiten.
Landschaftsräume und Naturerlebnis
Die Neubachwiesen bieten einen Mix aus Wald und Wiesen, mit Naturspielflächen und Erholungsorten. Der Deponieberg bleibt als Landmarke erhalten. Uferböschungen entlang der Bäche werden renaturiert und bepflanzt.

Wegenetz
Ein gut vernetztes Wegenetz erschließt das Gelände. Hauptwege verbinden die Altstadt und andere Naherholungsziele. Schmalere Parkwege führen durch Wälder und Wiesen. Sitzbänke bieten Ruhepunkte entlang der Wege. Der Bergweg ermöglicht einen barrierefreien Aufstieg auf den Hügel.

Barrierefreiheit
Die Gestaltung folgt der DIN 10480-3 für Barrierefreiheit. Haupt- und Parkwege sind gut begehbar. Es gibt keine Treppen oder Schwellen im Entwurf. Mobiliar wie Parkbänke sind rollstuhlgerecht gestaltet.

Nachhaltigkeit & Cradle-to-Cradle
Das Projekt minimiert Bauabfälle und Treibhausgasemissionen, indem es natürliche Prozesse integriert und vorhandene Materialien wiederverwendet. Die Renaturierung der Bäche schafft neue Habitate und fördert die Biodiversität. Soziale Nachhaltigkeit wird durch die Erschließung stadtnaher Erholungsräume gefördert.
Natur- und Artenschutzrechtliche Anforderungen
Die Planung berücksichtigt Biotop- und Faunavorschriften, um den Artenreichtum zu maximieren. Heimische Pflanzen und Saatgut werden in ausgewiesenen Bereichen verwendet.
Trinkwasserschutzgebiet
Das Projektgebiet liegt im Trinkwasserschutzgebiet IIIB. Negative Einflüsse durch den Umbau sind zu vermeiden.

Teilbereiche des Entwurfs
Das Bearbeitungsgebiet für die Daueranlagen gliedert sich in die folgend aufgeführten Telbereiche und Freiräume. Trotz ihres einzigartigen Charakters, ihrer besonderen Atmosphäre, spezifischen Lage und Funktionen stehen sie in Beziehung zueinander und gehen ineinander über.

1. Parkentrée
2. Bachlauf Speyerbach
3. Neubachwiesen
4. Adolf-Kolping-Straße & Blumenhalle
5. Panoramapark inkl. Panoramabar
6. Sportlandschaft
7. Radweg
8. Bachlauf Rehbach

## Lieferbeschreibung LV Gehölze
Lieferbeschreibung LV Großgehölze

Im Rahmen der Landesgartenschau 2027 soll ein Grünzug westlich und östlich des Bahndamms entwickelt werden.

Die Herstellung des Grünzugs erfolgt in verschiedenen Bauabschnitten. Im Zuge der Gesamtmaßnahme werden Gehölze, Sträucher und Rosen gepflanzt, die über diese Lieferausschreibung durch die Landesgartenschau 2027 Neustadt an der Weinstraße gGmbH eingekauft werden.
Die Lieferung der Pflanzung erfolgt für folgende
Bauabschnitte:
-  Panoramapark

Die Pflanzung und der Pflanzenabruf erfolgt durch die in dem jeweiligen Bauabschnitt tätige Baufirma.

Abrechnung
siehe Beiblatt zu Besonderen Vertragsbedingungen - Blatt Nr. 634

Lieferleistung Gehölze
Die Lieferung der Rrosen, Sträucher und -gehölze für den Panoramapark erfolgt nach Abstimmung mit der Bauüberwachung entsprechend des Bauablaufs der unterschiedlichen Bauabschnitte in Teillieferungen. Die Stückzahlen und Teillieferungen werden entsprechend dem Baufortschritt und in Abstimmung mit der ausführenden Firma mitgeteilt.

Panoramapark:
> Herbst/Winter 2026

## Kalkulationshinweise Lieferung von Gehölze
Kalkulationshinweise Lieferung von Gehölze (VgV)

Qualitätsvorgaben:
Sämtliche Pflanzenlieferungen haben den zum Angebotszeitpunkt geltenden einschlägigen DIN-Normen, FLL-Richtlinien zu entsprechen.
Als Ausnahme wird die FLL "TL-Baumschulpflanzen - Technische Lieferbedingungen für Baumschulpflanzen (Gütebestimmungen), Ausgabe 2020" vertraglich vereinbart und ersetzt die "Gütebestimmungen für Baumschulpflanzen", Ausgabe 2004.
Die Leistungen haben nach dem neuesten Stand sowie den anerkannten Regeln der Technik zu erfolgen. Weiterhin sind die gesetzlichen und behördlichen Bestimmungen zu beachten und einzuhalten.

Es gelten die nachfolgenden, allgemeinen Bedingungen:

- Entfall: Herkunft BdB - Markenbaumschulen

- Die Ware muss zum Zeitpunkt des Angebotes in Quartieren stehen und von dem Beauftragten des AG innerhalb der Zuschlagsfrist besichtigt und ausgebunden werden können.

- Die Pflanzen einer Gattung müssen aus einem Quartier bzw. von einem Standort stammen.

- Nur ausgebundene Ware wird akzeptiert.

- Gehölze aus Einschlägen werden nicht akzeptiert.

- Die Bäume müssen bis zum Abruf im Quartier verbleiben und gepflegt werden.

- Erforderliches Verschulen ist durchzuführen

- Entfall: Angaben zur Winterhärtezone

- Alle Pflanzen müssen unbeschädigt, robust, kräftig, gesund, frei von Pilz- und Schädlingsbefall sein.

- Der Ballen muss gleichmäßig sein, gut durchwurzelt, ohne geschnittene Starkwurzeln, mehrfach verschult.

- Alle Pflanzen müssen in Ihrer Krone/Leittrieb gut ausgebildet sein.

- Der Stammumfang wird in 1 m Höhe über dem Boden gemessen.

Die jeweiligen Größen der Pflanzen sind Mindestanforderungen und müssen zum Angebotszeitpunkt erfüllt sein! Die ausgeschriebenen Sortierungen können bei Nichtverfügbarkeit durch größere Qualitäten substituiert werden! Bei Größenabweichungen ist der Bauherr sowie der Unternehmer im Vorfeld zu informieren, um hier geeignete Maschinen zum Entladen vorzuhalten.

Es darf nur einwandfreies, gesundes und wüchsiges Pflanzenmaterial erster Qualität verwendet werden. Der AG behält sich die Vorlage des Quartierbuchs oder anderweitiger Nachweise über Standort, Pflanztermin und Verpflanzstatus vor. Der Auftraggeber behält sich vor, die Pflanzenlieferung durch einen Baumsachverständigen prüfen zu lassen.

Die Herkunft der Pflanzen aus dem Vorkommensgebiet ´VKG 4 Westdeutsches Bergland und Oberrheingraben´ ist durch Vorlage eines Zertifikates nach ZERT Bau, das die Mindeststandards der Zertifizierung gebietseigener Gehölze (Quelle) erfüllt, nachzuweisen. Das Zertifikat ist bei Anlieferung der Pflanzen vorzulegen. Die Pflanzfreigabe kann bis zur Vorlage des Zertifikates verweigert werden. Die Herkunfts- und Rückverfolgbarkeit gebietseigener Gehölze wird heute über eine Zertifizierung nach dem Fachmodul "Gebietseigene Gehölze" des Bundesministeriums für Umwelt, Naturschutz, nukleare Sicherheit und Verbraucherschutz (BMUV) sichergestellt. Das Fachmodul basiert auf dem Leitfaden zur Verwendung gebietseigener Gehölze (BMU, 2012) und konkretisiert die Anforderungen an Gewinnung, Vermehrung und Vertrieb.

Die Zertifizierung der teilnehmenden Betriebe erfolgt durch eine nach DAkkS akkreditierte Zertifizierungsstelle, derzeit die Zertifizierung Bau GmbH. Sie überprüft die Einhaltung der Vorgaben des Fachmoduls und stellt die entsprechenden Zertifikate aus.

Zur Gewährleistung einer eindeutigen Rückverfolgbarkeit sind auf Lieferscheinen und Pflanzenetiketten die jeweilige Vorkommensgebietsnummer sowie die Zertifikats- bzw. Referenznummer der akkreditierten Zertifizierungsstelle anzugeben. Nur so kann die gebietseigene Herkunft der Gehölze nachvollziehbar und prüfbar dokumentiert werden.

Der Auftraggeber behält sich vor, im Rahmen von Kontrollprüfungen die Pflanzenlieferung anhand der Kenndaten bis zum Erntebestand zu überprüfen. Die Nachverfolgung ist durch ein entsprechendes Audit durch einen unabhängigen Auditor möglich, die Kosten trägt im Streitfall die unterliegende Partei.

Qualitätskontrolle vor Auftragsvergabe:
Der Auftraggeber behält sich vor, die vorgesehenen Gehölze an dem vom Bieter bzw. vom Lieferanten angegebenen Ort zu besichtigen und nach Auftragsvergabe zu kennzeichnen bzw. zu versiegeln/verplomben. In Zweifelsfällen werden bereits vor der Vergabe Prüfungen durchgeführt, die über die Inaugenscheinnahme hinausgehen (z. B. Jahresringanalyse, genetischer Fingerabdruck. Prüfungen auf Schaderreger, welche die Tauglichkeit für den vorgesehen Gebrauch mindern). Die Kosten für die Prüfungen und beschädigte oder zerstörte Pflanzen trägt der unterliegende Teil. Bei unzureichender Pflanzenqualität wird der Bieter bei der Wertung der Angebote ausgeschlossen. Der Auftraggeber behält sich vor, die Kosten der Baumbesichtigung als Schadenersatz geltend zu machen. Auf Anforderung sind vor der Vergabe Abbildungen/Fotodokumentation von der angebotenen Pflanzenware zuzusenden.

Kalkulation:
Eine Titel- getrennte Vergabe ist ausgeschlossen. Die angebotenen Titel müssen vollständig sein. Bietergemeinschaften sind zulässig. Nebenangebote sind unzulässig.

Verkehr:
Die Verkehrssicherungs- und Schutzmaßnahmen erfassen die Gesamtbaumaßnahme und obliegen dem Auftragnehmer. Der Bieter hat sich vor Ort über den Zustand des Baufeldes, des Bauumfeldes und die Verkehrsanbindungen zu unterrichten. Die detaillierte Verkehrssicherung und Verkehrsführung hat der AN rechtzeitig vor Baubeginn mit dem Straßenverkehrsamt / Ordnungsamt abzustimmen und von diesem genehmigen zu lassen. Die genehmigten Verkehrszeichenpläne hat der AN dem AG vor Arbeitsbeginn vorzulegen.
Werden beim Transport der Pflanzen öffentliche Verkehrsflächen verschmutzt, so hat der AN für die sofortige Reinigung mit selbstaufnehmenden Kehrbesen zu sorgen. Kommt der AN dieser Verpflichtung nicht nach, wird der AG nach einer Mahnung mit einer Fristsetzung von 12 Stunden die Ersatzmaßnahme auf Kosten des AN veranlassen.

Zufahrt:
Die Zufahrt zum Baufeld erfolgt über 3 Zufahrtsstraßen:

Baufeld West (Für Radweg)
- Wohngebiet und Schulzentrum, Zufahrsbreiten bis
4,00m, Höhenbeschränkung durch übliche
Lichtsignalanlagen
- Adresse: Landwehrstraße 20, 67433 Neustadt a.d.
Weinstraße

Baufeld Mitte (Für AKS und Radweg)
- Wohngebiet, Zufahrsbreiten bis 4,00m,
Höhenbeschränkung durch übliche Lichtsignalanlagen,
Adolf-Kolping-Brücke mit Gewichtsbeschränkung 30to
- Adolf-Kolping-Straße ist eine Sackgasse bzw. die
Tierheimbrücke mit Gewichtsbeschränkung 16to.
- Sanierung Adolf-Kolping-Straße ab September 2026,
keine Sattelauflieger und keine Sattelzüge da wenden
nicht möglich ist.
- Adresse: Adolf-Kolping-Straße 41, 67433 Neustadt a.d.
Weinstraße

Baufeld Ost (Für Radweg)
- Zufahrtsstraße Industriegebiet, Zufahrsbreiten bis 4,00m
- Adresse: Branchweilerhofstraße 125, 67433 Neustadt
a.d. Weinstraße

Der AN hat sich über etwaige temporäre Zufahrtbeschränkungen (Höhen- und Breitenbegrenzungen, Gewichtsbegrenzungen), aktuelle Umleitungen der Zufahrtswege selbst zu informieren.
Aufgrund der Lage der Baufelder innerhalb einer bestehenden Parkanlage sind die Baustellenzufahrt mit maximal 3-Achsern zugelassen. Größere Transporte sind ggf. durch den Auftragnehmer zu organisieren und umzuladen. Transporte innerhalb der Baufelder sind nur nach vorheriger Absprache des AN mit der Bauüberwachung auf abgestimmten Fahrtstrecken durchzuführen. Für durch die Anlieferung entstande Schäden im Baugelände haftet der AN.

Lieferung:
Der EP beinhaltet die Lieferung frei Baustelle! Der AN hat den genauen Anlieferort auf dem LGS Gelände im Vorfeld mit der BL abzustimmen. Die Lieferung ist so zu sortieren und zusammenzustellen, dass ein einfaches Entladen (seitlich oder von oben) und entsprechend der Bereiche möglich ist.
Der Auftragnehmer hat für den sachgemäßen Transport der Pflanzen Sorge zu tragen. Entsprechende Schutzmaßnahmen (Verladung, Abdeckung, Transport) sind rechtzeitig zu treffen. Diese Maßnahmen zählen zu den Nebenarbeiten. Im Sinne der Nachhaltigkeit ist auf die Vermeidung von Müll/Verpackungsmaterialien bzw. die Verwendung von nachhaltig produzierten Verpackungsmaterialien zu achten.
Rechtzeitig (4 Wochen) vor Anlieferung ist vom Auftraggeber eine Bestätigung der Liefermengen und des Zeitpunktes schriftlich einzuholen. Mit einzukalkulieren ist, dass die Pflanzzeitpunkte nicht verbindlich festgelegt werden können, die Bäume, Solitäre und Gehölze müssen vom Tag der Auftragserteilung bis zur Ablieferung in Neustadt an der Weinstraße in der Baumschule gepflegt werden. Die nachfolgend aufgeführten Pflanzen sind zu liefern, das Abladen erfolgt auf der Baustelle durch die in den einzelnen Bereichen beauftragten Baubetriebe. Der Termin für die Pflanzenlieferung wird eigenständig durch die einzelnen Baubetriebe koordiniert und ist zwecks Protokollierung bei der Abnahme der Pflanzen auf der Baustelle schriftlich beim AG und der örtlichen Bauüberwachung 3 Tage vorher anzumelden. Bei Lieferung erfolgt gemeinsam mit dem Auftragnehmer, dem ausführenden Bauunternehmen und dem Auftraggeber eine Kontrolle und Übergabe der Lieferware an das ausführende Bauunternehmen, das mit der Pflanzung beauftragt ist.

Die Anlieferung muss Montag bis Freitag bis Mittags 12:00 Uhr erfolgen. Hiervon abweichende Lieferzeiten sind abzustimmen.

Die Lieferware wird vor Abladen auf Transportschäden kontrolliert und nach dem Abladen und Ausbinden nochmals begutachtet. Mangelhafte Bäume müssen vom Auftragnehmer innerhalb von 14 Tagen kostenfrei ersetzt werden. Über die Beanstandungen und Mängel der Bäume wird vor Ort ein Protokoll angefertigt (Abnahmeprotokoll VOL), das vom Auftraggeber, Auftragnehmer und dem ausführenden Unternehmen unterschrieben wird.

Die Gewährleistungsfrist beträgt drei Jahre ab Ablieferung der Liefersache.

Qualitätskontrolle nach Auftragserteilung:
Es ist durch Auftraggeber und Landschaftsarchitekten beabsichtigt im Quartier des AN in der Baumschule, die Pflanzen zu sichten und auszubinden.
Die bei der Besichtigung präsentierten Waren haben den geforderten Eigenschaften der Verdingungsunterlagen zu entsprechen. Auf Abweichungen hinsichtlich höherer Qualitäten gegenüber den Mindestanforderungen hat der AN vor Besichtigung schriftlich hinzuweisen. Bei unzureichender Pflanzenqualität behält sich der AG vor, die Kosten der Baumbesichtigung als Schadenersatz geltend zu machen.

Die letzten Verpflanzintervalle sind auf Anfrage vom AN nachzuweisen.

Auf Verlangen des AG ist zu diesem Zweck eine Jahresringanalyse seitens des AN und auf Kosten des AN durchzuführen. Die letzte Verpflanzung darf nicht länger als drei Jahre vom Zeitpunkt der Lieferung zurückliegen. Bei Streit über die Qualität der Ware vor oder bei der Abnahme ist der Sachverhalt durch einen vereidigten Sachverständigen klären zu lassen. Die Kosten des Sachverständigen trägt die unterliegende Partei.

## 002 LGS 2027 Neustadt Weinstraße - Lieferleistung Gehölze

### Bereich 01 Panoramapark

#### Titel 01.01 Pflanzenlieferung

*Hinweis: MODUL 5.2/NH - GEHÖLZGRUPPE NORDHANG*

*Hinweis: +++ GEHÖLZE +++*

**Ausführungsbeschreibung 1 Vorbemerkung**
*Vorbemerkung*
Bei der Pflanzenlieferung und Ausführung der Pflanzarbeiten sind folgende Werke zu berücksichtigen
- DIN 18916 Pflanzen und Pflanzarbeiten
- FLL Empfehlungen für Baumpflanzungen Teil 1 und
Teil 2 - Gütebestimmungen für Baumschulpflanzen

Alle Pflanzen müssen DIN 18 916 sowie den Gütebestimmungen für Baumschulpflanzen und Stauden (FLL) entsprechen.

Es gelten die nachfolgenden, allgemeinen Bedingungen:
- Die Pflanzen einer Gattung müssen aus einem Quartier bzw. von einem Standort stammen.
- Alle Pflanzen müssen gebietsheimisch sein und aus dem Herkunftsgebiet VKG 4 Westdeutsches Bergland und Oberrheingraben stammen
- Nur ausgebundene Ware wird akzeptiert.
- Gehölze aus Einschlägen werden nicht akzeptiert.
- Die Pflanzen müssen durchgehend in der Winterhärtezone 6-7 aufgezogen sein.
- Alle Pflanzen müssen unbeschädigt, robust, kräftig, gesund, frei von Pilz- und Schädlingsbefall sein.
- Der Ballen muss gleichmäßig sein, gut durchwurzelt, ohne geschnittene Starkwurzeln, mehrfach verschult.
- Alle Pflanzen müssen in Ihrer Krone/Leittrieb gut ausgebildet sein.

Die Herkunft der Pflanzen aus dem Vorkommensgebiet ´VKG 4 Westdeutsches Bergland und Oberrheingraben´ ist durch Vorlage eines Zertifikates nach ZERT Bau, das die Mindeststandards der Zertifizierung gebietseigener Gehölze (Quelle) erfüllt, nachzuweisen. Das Zertifikat ist bei Anlieferung der Pflanzen vorzulegen. Die Pflanzfreigabe kann bis zur Vorlage des Zertifikates verweigert werden. Die Herkunfts- und Rückverfolgbarkeit gebietseigener Gehölze wird heute über eine Zertifizierung nach dem Fachmodul "Gebietseigene Gehölze" des Bundesministeriums für Umwelt, Naturschutz, nukleare Sicherheit und Verbraucherschutz (BMUV) sichergestellt. Das Fachmodul basiert auf dem Leitfaden zur Verwendung gebietseigener Gehölze (BMU, 2012) und konkretisiert die Anforderungen an Gewinnung, Vermehrung und Vertrieb.

Die Zertifizierung der teilnehmenden Betriebe erfolgt durch eine nach DAkkS akkreditierte Zertifizierungsstelle, derzeit die Zertifizierung Bau GmbH. Sie überprüft die Einhaltung der Vorgaben des Fachmoduls und stellt die entsprechenden Zertifikate aus.

Zur Gewährleistung einer eindeutigen Rückverfolgbarkeit sind auf Lieferscheinen und Pflanzenetiketten die jeweilige Vorkommensgebietsnummer sowie die Zertifikats- bzw. Referenznummer der akkreditierten Zertifizierungsstelle anzugeben. Nur so kann die gebietseigene Herkunft der Gehölze nachvollziehbar und prüfbar dokumentiert werden.

Der Auftraggeber behält sich vor, im Rahmen von Kontrollprüfungen die Pflanzenlieferung anhand der Kenndaten bis zum Erntebestand zu überprüfen. Die Nachverfolgung ist durch ein entsprechendes Audit durch einen unabhängigen Auditor möglich, die Kosten trägt im Streitfall die unterliegende Partei.

**01.01.0001 Acer campestre**
*** gemäß Ausführungsbeschreibung 1
Acer campestre liefern
Feld-Ahorn
vHei ab StU 6 h=200-250
Menge: 467,000 Stk

**01.01.0002 Popolus tremula**
*** gemäß Ausführungsbeschreibung 1
Popolus tremula liefern
Zitterpappel
vHei ab StU 6 h=200-250
Menge: 233,000 Stk

**01.01.0003 Sorbus aria**
*** gemäß Ausführungsbeschreibung 1
Sorbus aria liefern
Echte Mehlbeere
3 jährig verpflanz, h=80-120
Menge: 233,000 Stk

*Hinweis: +++ STRÄUCHER +++*

**01.01.0004 Cornus mas**
*** gemäß Ausführungsbeschreibung 1
Cornus mas liefern
Kornelkirsche
Sol 3xv mDb 125-150
Menge: 233,000 Stk

**01.01.0005 Cornus sanguinea**
*** gemäß Ausführungsbeschreibung 1
Cornus sanguinea liefern
Roter-Hartriegel
Sol 3xv mB/Co 125-150
Menge: 78,000 Stk

**01.01.0006 Corylus avellana**
*** gemäß Ausführungsbeschreibung 1
Corylus avellana liefern
Gemeine Hasel
Sol 3xv mB/Co 125-150
Menge: 78,000 Stk

**01.01.0007 Crataegus monogyna**
*** gemäß Ausführungsbeschreibung 1
Crataegus monogyna liefern
Eingrifﬂiger Weiß-Dorn
Sol 3xv mDb 125-150
Menge: 78,000 Stk

**01.01.0008 Ligustrum vulgare**
*** gemäß Ausführungsbeschreibung 1
Ligustrum vulgare liefern
Gemeiner Liguster
Sol 3xv mB/Co 125-150
Menge: 157,000 Stk

**01.01.0009 Sambucus nigra**
*** gemäß Ausführungsbeschreibung 1
Sambucus nigra liefern
Schwarzer Holunder
Sol 3xv mDb 125-150
Menge: 78,000 Stk

**01.01.0010 Viburnum lantana**
*** gemäß Ausführungsbeschreibung 1
Viburnum lantana liefern
Wolliger Schneeball
Sol 3xv mB/Co 125-150
Menge: 78,000 Stk

*Hinweis: +++ ROSEN +++*

**01.01.0011 Rosa arvensis**
*** gemäß Ausführungsbeschreibung 1
Rosa arvensis liefern
Feld-Rose
1,5 St./m²
Qualität: Co 40 - 60
Menge: 350,000 Stk

**01.01.0012 Rosa canina**
*** gemäß Ausführungsbeschreibung 1
Rosa arvensis liefern
Feld-Rose
1,5 St./m²
Qualität: Co 40 - 60
Menge: 350,000 Stk

**01.01.0013 Rosa corymbifera**
*** gemäß Ausführungsbeschreibung 1
Rosa corymbifera liefern
Heckenrose
1,5 St./m²
Qualität: vStr, 3 Triebe. 60 - 100
Menge: 350,000 Stk

**01.01.0014 Rosa gallica**
*** gemäß Ausführungsbeschreibung 1
Rosa gallica liefern
Essig-Rose
1,5 St./m²
Qualität: Co 40 - 60
Menge: 525,000 Stk

**01.01.0015 Rosa glauca**
*** gemäß Ausführungsbeschreibung 1
Rosa glauca liefern
Hecht-Rose
1,5 St./m²
Qualität: Co 40 - 60
Menge: 525,000 Stk

**01.01.0016 Rosa majalis**
*** gemäß Ausführungsbeschreibung 1
Rosa majalis liefern
Zimtrose
1,5 St./m²
Qualität: Co 40 - 60
Menge: 175,000 Stk

**01.01.0017 Rosa rubiginosa**
*** gemäß Ausführungsbeschreibung 1
Rosa rubiginosa liefern
Weinrose
1,5 St./m²
Qualität: vStr, 3 Triebe 60 - 100
Menge: 525,000 Stk

*Hinweis: MODUL 5.2/OWH - GEHÖLZGRUPPE OST-/WESTHANG*

*Hinweis: +++ GEHÖLZE +++*

**01.01.0018 Acer campestre**
*** gemäß Ausführungsbeschreibung 1
Acer campestre liefern
Feld-Ahorn
vHei ab StU 6 h=200-250
Menge: 456,000 Stk

**01.01.0019 Popolus tremula**
*** gemäß Ausführungsbeschreibung 1
Popolus tremula liefern
Zitterpappel
vHei ab StU 6 h=200-250
Menge: 228,000 Stk

**01.01.0020 Sorbus aria**
*** gemäß Ausführungsbeschreibung 1
Sorbus aria liefern
Echte Mehlbeere
3 jährig verpflanz, h=80-120
Menge: 228,000 Stk

*Hinweis: +++ STRÄUCHER +++*

**01.01.0021 Amelanchier ovalis**
*** gemäß Ausführungsbeschreibung 1
Amelanchier ovalis liefern
Gewönlicher Felsenbirne
Sol 3xv mDb 125-150
Menge: 456,000 Stk

**01.01.0022 Berberis vulgaris**
*** gemäß Ausführungsbeschreibung 1
Berberis vulgaris liefern
Gewöhnliche Berberitzer
Sol 3xv mDb 125-150
Menge: 228,000 Stk

**01.01.0023 Cornus mas**
*** gemäß Ausführungsbeschreibung 1
Cornus mas liefern
Kornelkirsche
Sol 3xv mDb 125-150
Menge: 228,000 Stk

**01.01.0024 Crataegus monogyna**
*** gemäß Ausführungsbeschreibung 1
Crataegus monogyna liefern
Eingrifﬂiger Weiß-Dorn
Sol 3xv mB/Co 125-150
Menge: 456,000 Stk

**01.01.0025 Ligustrum vulgare**
*** gemäß Ausführungsbeschreibung 1
Ligustrum vulgare liefern
Gemeiner Liguster
Sol 3xv mB/Co 125-150
Menge: 228,000 Stk

**01.01.0026 Viburnum lantana**
*** gemäß Ausführungsbeschreibung 1
Viburnum lantana liefern
Wolliger Schneeball
Sol 3xv mB/Co 125-150
Menge: 228,000 Stk

*Hinweis: +++ ROSEN +++*

**01.01.0027 Rosa arvensis**
*** gemäß Ausführungsbeschreibung 1
Rosa arvensis liefern
Feld-Rose
1,5 St./m²
Qualität: Co 40 - 60
Menge: 342,000 Stk

**01.01.0028 Rosa canina**
*** gemäß Ausführungsbeschreibung 1
Rosa arvensis liefern
Feld-Rose
1,5 St./m²
Qualität: Co 40 - 60
Menge: 342,000 Stk

**01.01.0029 Rosa corymbifera**
*** gemäß Ausführungsbeschreibung 1
Rosa corymbifera liefern
Heckenrose
1,5 St./m²
Qualität: Co 60 - 100
Menge: 342,000 Stk

**01.01.0030 Rosa gallica**
*** gemäß Ausführungsbeschreibung 1
Rosa gallica liefern
Essig-Rose
1,5 St./m²
Qualität: Co 40 - 60
Menge: 512,000 Stk

**01.01.0031 Rosa glauca**
*** gemäß Ausführungsbeschreibung 1
Rosa glauca liefern
Hecht-Rose
1,5 St./m²
Qualität: Co 40 - 60
Menge: 512,000 Stk

**01.01.0032 Rosa majalis**
*** gemäß Ausführungsbeschreibung 1
Rosa majalis liefern
Zimtrose
1,5 St./m²
Qualität: Co 40 - 60
Menge: 171,000 Stk

**01.01.0033 Rosa rubiginosa**
*** gemäß Ausführungsbeschreibung 1
Rosa rubiginosa liefern
Wein-Rose
1,5 St./m²
Qualität: Co 40 - 60
Menge: 512,000 Stk

### Bereich 02 Spiellandschaft

#### Titel 02.01 Pflanzenlieferung

*Hinweis: +++ STRÄUCHER +++*

**Ausführungsbeschreibung 2 Vorbemerkung**
*Vorbemerkung*
Bei der Pflanzenlieferung und Ausführung der Pflanzarbeiten sind folgende Werke zu berücksichtigen
- DIN 18916 Pflanzen und Pflanzarbeiten
- FLL Empfehlungen für Baumpflanzungen Teil 1 und
Teil 2 - Gütebestimmungen für Baumschulpflanzen

Alle Pflanzen müssen DIN 18 916 sowie den Gütebestimmungen für Baumschulpflanzen und Stauden (FLL) entsprechen.

Es gelten die nachfolgenden, allgemeinen Bedingungen:
- Die Pflanzen einer Gattung müssen aus einem Quartier bzw. von einem Standort stammen.
- Alle Pflanzen müssen gebietsheimisch sein und aus dem Herkunftsgebiet VKG 4 Westdeutsches Bergland und Oberrheingraben stammen
- Nur ausgebundene Ware wird akzeptiert.
- Gehölze aus Einschlägen werden nicht akzeptiert.
- Die Pflanzen müssen durchgehend in der Winterhärtezone 6-7 aufgezogen sein.
- Alle Pflanzen müssen unbeschädigt, robust, kräftig, gesund, frei von Pilz- und Schädlingsbefall sein.
- Der Ballen muss gleichmäßig sein, gut durchwurzelt, ohne geschnittene Starkwurzeln, mehrfach verschult.
- Alle Pflanzen müssen in Ihrer Krone/Leittrieb gut ausgebildet sein.

Die Herkunft der Pflanzen aus dem Vorkommensgebiet ´VKG 4 Westdeutsches Bergland und Oberrheingraben´ ist durch Vorlage eines Zertifikates nach ZERT Bau, das die Mindeststandards der Zertifizierung gebietseigener Gehölze (Quelle) erfüllt, nachzuweisen. Das Zertifikat ist bei Anlieferung der Pflanzen vorzulegen. Die Pflanzfreigabe kann bis zur Vorlage des Zertifikates verweigert werden. Die Herkunfts- und Rückverfolgbarkeit gebietseigener Gehölze wird heute über eine Zertifizierung nach dem Fachmodul "Gebietseigene Gehölze" des Bundesministeriums für Umwelt, Naturschutz, nukleare Sicherheit und Verbraucherschutz (BMUV) sichergestellt. Das Fachmodul basiert auf dem Leitfaden zur Verwendung gebietseigener Gehölze (BMU, 2012) und konkretisiert die Anforderungen an Gewinnung, Vermehrung und Vertrieb.

Die Zertifizierung der teilnehmenden Betriebe erfolgt durch eine nach DAkkS akkreditierte Zertifizierungsstelle, derzeit die Zertifizierung Bau GmbH. Sie überprüft die Einhaltung der Vorgaben des Fachmoduls und stellt die entsprechenden Zertifikate aus.

Zur Gewährleistung einer eindeutigen Rückverfolgbarkeit sind auf Lieferscheinen und Pflanzenetiketten die jeweilige Vorkommensgebietsnummer sowie die Zertifikats- bzw. Referenznummer der akkreditierten Zertifizierungsstelle anzugeben. Nur so kann die gebietseigene Herkunft der Gehölze nachvollziehbar und prüfbar dokumentiert werden.

Der Auftraggeber behält sich vor, im Rahmen von Kontrollprüfungen die Pflanzenlieferung anhand der Kenndaten bis zum Erntebestand zu überprüfen. Die Nachverfolgung ist durch ein entsprechendes Audit durch einen unabhängigen Auditor möglich, die Kosten trägt im Streitfall die unterliegende Partei.

**02.01.0001 Cornus mas Sol 3xV, mDb, h=125-150 liefern**
*** gemäß Ausführungsbeschreibung 2
Cornus mas liefern
Kornelkirsche
Sol 3xV, mDb,
h=125-150
Menge: 20,000 Stk

### Bereich 03 Ausgleichsmaßnahme Deponie Haidmühle

#### Titel 03.01 Maßnahme M4

*Hinweis: +++ STRÄUCHER +++*

**Ausführungsbeschreibung 3 Vorbemerkung**
*Vorbemerkung*
Bei der Pflanzenlieferung und Ausführung der Pflanzarbeiten sind folgende Werke zu berücksichtigen
- DIN 18916 Pflanzen und Pflanzarbeiten
- FLL Empfehlungen für Baumpflanzungen Teil 1 und
Teil 2 - Gütebestimmungen für Baumschulpflanzen

Alle Pflanzen müssen DIN 18 916 sowie den Gütebestimmungen für Baumschulpflanzen und Stauden (FLL) entsprechen.

Es gelten die nachfolgenden, allgemeinen Bedingungen:
- Die Pflanzen einer Gattung müssen aus einem Quartier bzw. von einem Standort stammen.
- Alle Pflanzen müssen gebietsheimisch sein und aus dem Herkunftsgebiet VKG 4 Westdeutsches Bergland und Oberrheingraben stammen
- Nur ausgebundene Ware wird akzeptiert.
- Gehölze aus Einschlägen werden nicht akzeptiert.
- Die Pflanzen müssen durchgehend in der Winterhärtezone 6-7 aufgezogen sein.
- Alle Pflanzen müssen unbeschädigt, robust, kräftig, gesund, frei von Pilz- und Schädlingsbefall sein.
- Der Ballen muss gleichmäßig sein, gut durchwurzelt, ohne geschnittene Starkwurzeln, mehrfach verschult.
- Alle Pflanzen müssen in Ihrer Krone/Leittrieb gut ausgebildet sein.

Die Herkunft der Pflanzen aus dem Vorkommensgebiet ´VKG 4 Westdeutsches Bergland und Oberrheingraben´ ist durch Vorlage eines Zertifikates nach ZERT Bau, das die Mindeststandards der Zertifizierung gebietseigener Gehölze (Quelle) erfüllt, nachzuweisen. Das Zertifikat ist bei Anlieferung der Pflanzen vorzulegen. Die Pflanzfreigabe kann bis zur Vorlage des Zertifikates verweigert werden. Die Herkunfts- und Rückverfolgbarkeit gebietseigener Gehölze wird heute über eine Zertifizierung nach dem Fachmodul "Gebietseigene Gehölze" des Bundesministeriums für Umwelt, Naturschutz, nukleare Sicherheit und Verbraucherschutz (BMUV) sichergestellt. Das Fachmodul basiert auf dem Leitfaden zur Verwendung gebietseigener Gehölze (BMU, 2012) und konkretisiert die Anforderungen an Gewinnung, Vermehrung und Vertrieb.

Die Zertifizierung der teilnehmenden Betriebe erfolgt durch eine nach DAkkS akkreditierte Zertifizierungsstelle, derzeit die Zertifizierung Bau GmbH. Sie überprüft die Einhaltung der Vorgaben des Fachmoduls und stellt die entsprechenden Zertifikate aus.

Zur Gewährleistung einer eindeutigen Rückverfolgbarkeit sind auf Lieferscheinen und Pflanzenetiketten die jeweilige Vorkommensgebietsnummer sowie die Zertifikats- bzw. Referenznummer der akkreditierten Zertifizierungsstelle anzugeben. Nur so kann die gebietseigene Herkunft der Gehölze nachvollziehbar und prüfbar dokumentiert werden.

Der Auftraggeber behält sich vor, im Rahmen von Kontrollprüfungen die Pflanzenlieferung anhand der Kenndaten bis zum Erntebestand zu überprüfen. Die Nachverfolgung ist durch ein entsprechendes Audit durch einen unabhängigen Auditor möglich, die Kosten trägt im Streitfall die unterliegende Partei.

**03.01.0001 Cornus sanguinea**
*** gemäß Ausführungsbeschreibung 3
Cornus sanguinea liefern
Roter-Hartriegel
Sol 3xv mB/Co 125-150
Menge: 155,000 Stk

**03.01.0002 Corylus avellana**
*** gemäß Ausführungsbeschreibung 3
Corylus avellana liefern
Gemeine Hasel
Sol 3xv mB/Co 125-150
Menge: 155,000 Stk

**03.01.0003 Crataegus monogyna**
*** gemäß Ausführungsbeschreibung 3
Crataegus monogyna liefern
Eingrifﬂiger Weiß-Dorn
Sol 3xv mDb 125-150
Menge: 155,000 Stk

**03.01.0004 Ligustrum vulgare**
*** gemäß Ausführungsbeschreibung 3
Ligustrum vulgare liefern
Gemeiner Liguster
Sol 3xv mB/Co 125-150
Menge: 310,000 Stk

**03.01.0005 Sambucus nigra**
*** gemäß Ausführungsbeschreibung 3
Sambucus nigra liefern
Schwarzer Holunder
Sol 3xv mDb/Co 125-150
Menge: 155,000 Stk

**03.01.0006 Viburnum lantana**
*** gemäß Ausführungsbeschreibung 3
Viburnum lantana liefern
Wolliger Schneeball
Sol 3xv mB/Co 125-150
Menge: 155,000 Stk
